# Bastidor encastat per a lavabo mural

- Propietat de l'arxiu: CYPE INGENIEROS, S.A.
- Format: FIEBDC-3/2002
- Divisa: EUR
- Costos indirectes: 3.00 %
- IVA: 21.00 %

## S Senyalització i equipament

### SA Aparells sanitaris

#### SAL Lavabos

**SAL100** U Bastidor encastat per a lavabo mural.
Instal·lació encastada en mur de fàbrica de bastidor premuntat d'acer galvanitzat, de 80 mm de profunditat, per a lavabo mural, codi de comanda 611010, "OLI", amb fixacions i tub de desguàs amb adaptador per a 32, 40 i 50 mm de diàmetre.
Inclou: Replanteig. Col·locació i fixació. Connexió a la xarxa d'evacuació. Comprovació del seu correcte funcionament.
Criteri d'amidament de projecte: Nombre d'unitats previstes, segons documentació gràfica de Projecte.
Criteri de mesura d'obra: Es mesurarà el nombre d'unitats realment col·locades segons especificacions de Projecte.

| Codi | Ut | Descripció | Rendiment | Preu | Import |
|---|---|---|---|---|---|
| mt30oli092f | U | Bastidor premuntat d'acer galvanitzat, de 80 mm de profunditat, per a lavabo mural, codi de comanda 611010, "OLI", amb fixacions i tub de desguàs amb adaptador per a 32, 40 i 50 mm de diàmetre, per a encastar a mur de fàbrica. (material) | 1.000 | 209.00 | 209.00 |
| op00tal010 |  | Trepant. | 1.000 | 0.00 | 0.00 |
| op00ato010 |  | Tornavís. | 1.000 | 0.00 | 0.00 |
| mo008 | h | Oficial 1ª lampista. (mà d'obra) | 0.679 | 29.34 | 19.92 |
| % | % | Costos directes complementaris | 2 % | 228.92 | 4.58 |
|  |  | Costos directes |  |  | 233.50 |
