# Aixeteria temporitzada per a urinari

- Propietat de l'arxiu: CYPE INGENIEROS, S.A.
- Format: FIEBDC-3/2002
- Divisa: EUR
- Costos indirectes: 3.00 %
- IVA: 21.00 %

## S Senyalització i equipament

### SG Aixeteries

#### SGU Per a urinaris

**SGU010** U Aixeteria temporitzada per a urinari.
Aixeteria temporitzada, instal·lació encastada formada por aixeta amb placa i polsador de vidre trempat de color blanc, de descàrrega única, sèrie SM15 Urinal, codi de comanda 034265, "OLI", de 147x147x5 mm, amb temps de flux i cabal ajustables, connexions de 1/2" de diàmetre. Inclús fixacions.
Inclou: Replanteig. Col·locació. Connexionat. Comprovació del seu correcte funcionament.
Criteri d'amidament de projecte: Nombre d'unitats previstes, segons documentació gràfica de Projecte.
Criteri de mesura d'obra: Es mesurarà el nombre d'unitats realment col·locades segons especificacions de Projecte.

| Codi | Ut | Descripció | Rendiment | Preu | Import |
|---|---|---|---|---|---|
| mt31oli030a | U | Aixeta amb placa i polsador de vidre trempat de color blanc, de descàrrega única, sèrie SM15 Urinal, codi de comanda 034265, "OLI", de 147x147x5 mm, amb temps de flux i cabal ajustables, connexions de 1/2" de diàmetre, per a urinari, inclús fixacions. (material) | 1.000 | 713.83 | 713.83 |
| mt37www010 | U | Material auxiliar per a instal·lacions de lampisteria. (material) | 1.000 | 1.40 | 1.40 |
| mo008 | h | Oficial 1ª lampista. (mà d'obra) | 0.679 | 29.34 | 19.92 |
| % | % | Costos directes complementaris | 2 % | 735.15 | 14.70 |
|  |  | Costos directes |  |  | 749.85 |
