# Cisterna encastada per a vàter de terra

- Propietat de l'arxiu: CYPE Ingenieros S.A.
- Format: FIEBDC-3/2016
- Programa: Generador de preus de la construcció. CYPE Ingenieros, S.A.
- Data: 10/03/2024
- Divisa: EUR
- Costos indirectes: 3 %
- IVA: 21 %

## S Senyalització i equipament

### SA Aparells sanitaris

#### SAI Vàters

**SAI110** U Cisterna encastada per a vàter de terra.
Cisterna de polipropilè, amb sistema d'accionament mecànic, descàrrega doble de 6-3 litres, ajustable a 7-3 litres, de 80 mm de profunditat, per a vàter de terra, sèrie OLI74 Plus, codi de comanda 885068, "OLI", i polsador per a accionament de cisterna, d'acer inoxidable, acabat polit, de descàrrega doble, sèrie Oceania, codi de comanda 054561, "OLI", de 220x150x4 mm. Instal·lació encastada en mur de fàbrica.
Inclou: Replanteig. Col·locació i fixació de la cisterna. Connexió a la xarxa d'aigua freda. Muntatge d'accessoris i complements. Comprovació del seu correcte funcionament.
Criteri d'amidament de projecte: Nombre d'unitats previstes, segons documentació gràfica de Projecte.
Criteri de mesura d'obra: Es mesurarà el nombre d'unitats realment col·locades segons especificacions de Projecte.

| Codi | Ut | Descripció | Rendiment | Preu | Import |
|---|---|---|---|---|---|
| mt30oli050aa | U | Cisterna de polipropilè, amb sistema d'accionament mecànic, descàrrega doble de 6-3 litres, ajustable a 7-3 litres, de 80 mm de profunditat, per a vàter de terra, sèrie OLI74 Plus, codi de comanda 885068, "OLI", amb vàlvula d'ompliment silenciós amb funcionament retardat per a l'estalvi d'aigua. Azor Plus, tub de descàrrega de 360 mm de longitud i 56 mm de diàmetre, coberta protectora per al tub de descàrrega, fixacions, clau d'esquadra de 1/2", tub de connexió a vàter de 180 mm de longitud i 45 mm de diàmetre, aïllament en front a la condensació i reixeta per a facilitar l'adheriment d'elements d'obra, segons UNE-EN 14055, per a encastar a mur de fàbrica. (material) | 1 | 152.65 | 152.650 |
| mt30oli270aae | U | Polsador per a accionament de cisterna, d'acer inoxidable, acabat polit, de descàrrega doble, sèrie Oceania, codi de comanda 054561, "OLI", de 220x150x4 mm, per a cisterna encastada amb sistema d'accionament mecànic. (material) | 1 | 324.66 | 324.660 |
| mo008 | h | Oficial 1ª lampista. (mà d'obra) | 1.358 | 29.34 | 39.844 |
| % | % | Costos directes complementaris | 2 % | 517.154 | 10.343 |
|  |  | Costos directes |  |  | 527.497 |

## Recursos

**mt30oli050aa** U Cisterna de polipropilè
Dades tècniques: Cost energètic 697.780 MJ; Emissió de CO2 27.606 kg
Residus:
- embalatge: re150101 Envasos de paper i cartró. (component de residu); rendiment 3.605 kg; Codi LER 15 01 01; Massa de l'element 1 kg; Volum 0.001333 m3
