# Bastidor encastat per a urinari

- Propietat de l'arxiu: CYPE Ingenieros S.A.
- Format: FIEBDC-3/2016
- Programa: Generador de preus de la construcció. CYPE Ingenieros, S.A.
- Data: 10/03/2024
- Divisa: EUR
- Costos indirectes: 3 %
- IVA: 21 %

## S Senyalització i equipament

### SA Aparells sanitaris

#### SAU Urinaris

**SAU100** U Bastidor encastat per a urinari.
Bastidor tubular premuntat, regulable en altura fins a 200 mm, acabat amb emprimació antioxidant, de 120 a 170 mm de profunditat, per a urinari, codi de comanda 136179, "OLI", amb sistema de muntatge ràpid i fàcil, amb fixacions, suport regulable en altura per a urinari, accessoris per a connexió de l'aixeteria, tirantet flexible de 1/2" de diàmetre i tub de desguàs de 50 mm de diàmetre. Instal·lació encastada en mur de fàbrica.
Inclou: Replanteig. Col·locació i fixació. Connexió a la xarxa d'evacuació. Connexió a la xarxa d'aigua freda. Comprovació del seu correcte funcionament.
Criteri d'amidament de projecte: Nombre d'unitats previstes, segons documentació gràfica de Projecte.
Criteri de mesura d'obra: Es mesurarà el nombre d'unitats realment col·locades segons especificacions de Projecte.

| Codi | Ut | Descripció | Rendiment | Preu | Import |
|---|---|---|---|---|---|
| mt30oli104f | U | Bastidor tubular premuntat, regulable en altura fins a 200 mm, acabat amb emprimació antioxidant, de 120 a 170 mm de profunditat, per a urinari, codi de comanda 136179, "OLI", amb sistema de muntatge ràpid i fàcil, amb fixacions, suport regulable en altura per a urinari, accessoris per a connexió de l'aixeteria, tirantet flexible de 1/2" de diàmetre i tub de desguàs de 50 mm de diàmetre, per a encastar a mur de fàbrica o a envà de plaques de guix. (material) | 1 | 265.71 | 265.710 |
| mo008 | h | Oficial 1ª lampista. (mà d'obra) | 0.95 | 29.34 | 27.873 |
| % | % | Costos directes complementaris | 2 % | 293.583 | 5.872 |
|  |  | Costos directes |  |  | 299.455 |

## Recursos

**mt30oli104f** U Bastidor tubular premuntat
Dades tècniques: Cost energètic 187.581 MJ; Emissió de CO2 11.794 kg
Residus:
- embalatge: re150101 Envasos de paper i cartró. (component de residu); rendiment 0.072 kg; Codi LER 15 01 01; Massa de l'element 1 kg; Volum 0.001333 m3
